# Revestimiento de peldaño

- Propiedad del archivo: CYPE INGENIEROS, S.A.
- Formato: FIEBDC-3/2002
- Divisa: EUR
- Costes indirectos: 3.00 %
- IVA: 21.00 %

## R Revestimientos y trasdosados

### RE Escaleras

#### REP De piedra natural

**REP020** m Revestimiento de peldaño, en escalera de 100 cm de anchura, mediante forrado formado por peldaño de mármol Amarillo Marés con la calidad exigida por el método de clasificación de "LEVANTINA", acabado abujardado, color gris amarillento, con un tamaño máximo de huella de 150x33x3 cm y de tabica de 150x15x2 cm, recibido con mortero de cemento M-5.
Suministro y colocación de revestimiento de peldaño en escalera de 100 cm de anchura, mediante el montaje de los siguientes elementos: peldaño de mármol Amarillo Marés con la calidad exigida por el método de clasificación de "LEVANTINA", acabado abujardado, color gris amarillento, con un tamaño máximo de huella de 150x33x3 cm y de tabica de 150x15x2 cm de 3 y 2 cm de espesor respectivamente, cara y cantos pulidos, recibido todo ello con mortero de cemento M-5, colocado sobre un peldañeado previo (no incluido en este precio). Incluso rejuntado con mortero de juntas cementoso, CG1, para junta mínima (entre 1,5 y 3 mm), con la misma tonalidad de las piezas.
Incluye: Replanteo y trazado de huellas y tabicas. Corte de las piezas y formación de encajes en esquinas y rincones. Humectación del peldañeado. Colocación con mortero de la tabica y huella del primer peldaño. Tendido de cordeles. Colocación, en sentido ascendente, de tabicas y huellas. Comprobación de su planeidad y correcta posición. Relleno de juntas. Limpieza del tramo.
Criterio de medición de proyecto: Longitud de la arista formada por la huella y la tabica, medida según documentación gráfica de Proyecto.
Criterio de medición de obra: Se medirá, en la arista de intersección entre huella y tabica, la longitud realmente ejecutada según especificaciones de Proyecto.

| Código | Ud | Descripción | Rendimiento | Precio | Importe |
|---|---|---|---|---|---|
| mt18pzl030aaa | m | Peldaño de mármol Amarillo Marés con la calidad exigida por el método de clasificación de "LEVANTINA", acabado abujardado, color gris amarillento, con un tamaño máximo de huella de 150x33x3 cm y de tabica de 150x15x2 cm, procedente de Carravasa en La Romana, Alicante. (material) | 1.000 | 59.33 | 59.33 |
| mt09mor010c | m³ | Mortero de cemento CEM II/B-P 32,5 N tipo M-5, confeccionado en obra con 250 kg/m³ de cemento y una proporción en volumen 1/6. (material) | 0.020 | 115.30 | 2.31 |
| mt09mcr060c | kg | Mortero de juntas cementoso, CG1, para junta mínima entre 1,5 y 3 mm, según UNE-EN 13888. (material) | 0.150 | 0.70 | 0.11 |
| op00sie030 |  | Sierra de disco de diamante, para mesa de trabajo, de corte húmedo. | 1.000 | 0.00 | 0.00 |
| mo023 | h | Oficial 1ª solador. (mano de obra) | 0.567 | 17.24 | 9.78 |
| mo061 | h | Ayudante solador. (mano de obra) | 0.567 | 16.13 | 9.15 |
| mo113 | h | Peón ordinario construcción. (mano de obra) | 0.567 | 15.92 | 9.03 |
| % | % | Costes directos complementarios | 2 % | 89.71 | 1.79 |
|  |  | Costes directos |  |  | 91.50 |
