# Pavimento de baldosas de piezas regulares de caliza Piedra Coto "LEVANTINA"

- Propiedad del archivo: CYPE INGENIEROS, S.A.
- Formato: FIEBDC-3/2002
- Divisa: EUR
- Costes indirectos: 3.00 %
- IVA: 21.00 %

## U Urbanización interior de la parcela

### UX Pavimentos exteriores

#### UXP De piedra natural

**UXP020** m² Pavimento de baldosas de piezas regulares de caliza Piedra Coto "LEVANTINA", de 60x30x4 cm, acabado aserrado, para uso exterior en áreas peatonales y calles residenciales, recibidas sobre cama de arena de de 0 a 5 mm de diámetro, de 3 cm de espesor, y rejuntadas con lechada de cemento 1/2 CEM II/B-P 32,5 R.
Suministro y colocación de pavimento para uso exterior en áreas peatonales y calles residenciales, de losas de piezas regulares de caliza Piedra Coto "LEVANTINA", de 60x30x4 cm, acabado aserrado, sentadas sobre cama de arena de de 0 a 5 mm de diámetro, de 3 cm de espesor mediante apisonado, disponiendo de juntas con ancho igual o superior a 8 mm, relleno de juntas con lechada de cemento 1/2 CEM II/B-P 32,5 R, coloreada con la misma tonalidad de las piezas. Incluso p/p de juntas de dilatación y juntas estructurales, cortes a realizar para ajustarlas a los bordes del confinamiento o a las intrusiones existentes en el pavimento, limpieza del pavimento y las juntas.
Incluye: Replanteo de maestras y niveles. Extendido de la cama de arena. Colocación individual, a pique de maceta, de las piezas. Formación de juntas y encuentros. Limpieza del pavimento y las juntas. Preparación y extendido de la lechada líquida para relleno de juntas. Limpieza final con agua, sin eliminar el material de rejuntado.
Criterio de medición de proyecto: Superficie medida en proyección horizontal, según documentación gráfica de Proyecto. No se han tenido en cuenta los retaceos como factor de influencia para incrementar la medición, toda vez que en la descomposición se ha considerado el tanto por cien de roturas general.
Criterio de medición de obra: Se medirá, en proyección horizontal, la superficie realmente ejecutada según especificaciones de Proyecto.

| Código | Ud | Descripción | Rendimiento | Precio | Importe |
|---|---|---|---|---|---|
| mt01ara010 | m³ | Arena de 0 a 5 mm de diámetro. (material) | 0.030 | 12.02 | 0.36 |
| mt18lev050ea | m² | Baldosa de caliza Piedra Coto, con la calidad exigida por el método de clasificación de "LEVANTINA", de 60x30x4 cm, acabado aserrado, color crema claro, procedente de Monte Coto en Pinoso, Alicante según UNE-EN 1341. (material) | 1.050 | 20.47 | 21.49 |
| mt09lec020a | m³ | Lechada de cemento 1/2 CEM II/B-P 32,5 N. (material) | 0.001 | 120.10 | 0.12 |
| op00sie030 |  | Sierra de disco de diamante, para mesa de trabajo, de corte húmedo. | 1.000 | 0.00 | 0.00 |
| mo041 | h | Oficial 1ª construcción de obra civil. (mano de obra) | 0.403 | 17.24 | 6.95 |
| mo087 | h | Ayudante construcción de obra civil. (mano de obra) | 0.806 | 16.13 | 13.00 |
| % | % | Costes directos complementarios | 2 % | 41.92 | 0.84 |
|  |  | Costes directos |  |  | 42.76 |
