# Encimera de aglomerado de cuarzo Caesarstone® 2141 Snow "LEVANTINA"

- Propiedad del archivo: CYPE INGENIEROS, S.A.
- Formato: FIEBDC-3/2002
- Divisa: EUR
- Costes indirectos: 3.00 %
- IVA: 21.00 %

**SNA010** Ud Encimera de aglomerado de cuarzo Caesarstone® 2141 Snow "LEVANTINA", acabado pulido, de 350 cm de longitud, 60 cm de anchura y 2 cm de espesor, canto simple recto, con los bordes ligeramente biselados, formación de 1 hueco con sus cantos pulidos, y copete perimetral de 5 cm de altura y 2 cm de espesor, con el borde recto.
Suministro y colocación de encimera de aglomerado de cuarzo Caesarstone® 2141 Snow "LEVANTINA", acabado pulido, de 350 cm de longitud, 60 cm de anchura y 2 cm de espesor, canto simple recto, con los bordes ligeramente biselados, formación de 1 hueco con sus cantos pulidos, y copete perimetral de 5 cm de altura y 2 cm de espesor, con el borde recto. Incluso p/p de replanteo; soportes y anclajes de acero galvanizado; resolución de esquinas; ángulos, cantos y remates; uniones entre piezas y encuentros con paramentos, sellados con silicona; nivelado y acuñado; eliminación de restos y limpieza.
Incluye: Replanteo y trazado de la encimera. Colocación y fijación de los soportes y anclajes. Colocación, ajuste y fijación de las piezas que componen la encimera. Colocación de copete perimetral.
Criterio de medición de proyecto: Número de unidades previstas, según documentación gráfica de Proyecto. No se han duplicado esquinas en la medición de la longitud de la encimera.
Criterio de medición de obra: Se medirá el número de unidades realmente ejecutadas según especificaciones de Proyecto.

| Código | Ud | Descripción | Rendimiento | Precio | Importe |
|---|---|---|---|---|---|
| mt19egl020va | m² | Encimera de aglomerado de cuarzo Caesarstone® 2141 Snow "LEVANTINA", acabado pulido, de 2 cm de espesor. (material) | 2.275 | 144.20 | 328.06 |
| mt19ewa030aaa | m | Formación de canto simple recto con los bordes ligeramente biselados en encimera de piedra natural. (material) | 4.700 | 5.00 | 23.50 |
| mt19ewa040a | m | Formación de canto recto en copete de piedra natural, para el encuentro entre la encimera y el paramento vertical. (material) | 3.500 | 5.00 | 17.50 |
| mt19ewa010j | Ud | Formación de hueco con los cantos pulidos, en encimera de cuarzo sintético. (material) | 1.000 | 39.07 | 39.07 |
| mt19ewa020 | Ud | Material auxiliar para anclaje de encimera. (material) | 3.500 | 10.60 | 37.10 |
| mt19egl025b | l | Masilla tixotrópica, Solid G Caesarstone "LEVANTINA", de color a elegir, de alta durabilidad y estabilidad de color tras el endurecimiento, para aplicar como material de rejuntado de elementos de aglomerado de cuarzo. (material) | 0.047 | 25.00 | 1.18 |
| mo011 | h | Oficial 1ª montador. (mano de obra) | 3.883 | 17.82 | 69.20 |
| mo080 | h | Ayudante montador. (mano de obra) | 4.079 | 16.13 | 65.79 |
| % | % | Costes directos complementarios | 2 % | 581.40 | 11.63 |
|  |  | Costes directos |  |  | 593.03 |
