# Zanquín de dos piezas de mármol Amarillo Marés con la calidad exigida por el método de clasificación de "LEVANTINA", acabado abujardado, recibido con mortero de cemento M-5

- Propiedad del archivo: CYPE INGENIEROS, S.A.
- Formato: FIEBDC-3/2002
- Divisa: EUR
- Costes indirectos: 3.00 %
- IVA: 21.00 %

**REP021** Ud Zanquín de dos piezas de mármol Amarillo Marés con la calidad exigida por el método de clasificación de "LEVANTINA", acabado abujardado, recibido con mortero de cemento M-5.
Suministro y colocación de zanquín de dos piezas de mármol Amarillo Marés con la calidad exigida por el método de clasificación de "LEVANTINA", acabado abujardado, cara y cantos pulidos, recibido con mortero de cemento M-5, en escalera con peldañeado previamente revestido (no incluido en este precio). Incluso rejuntado con mortero de juntas cementoso, CG1, para junta mínima (entre 1,5 y 3 mm), con la misma tonalidad de las piezas.
Incluye: Replanteo y trazado del zanquín. Corte de las piezas. Humectación del soporte. Colocación del zanquín. Relleno de juntas. Limpieza.
Criterio de medición de proyecto: Número de unidades previstas, según documentación gráfica de Proyecto.
Criterio de medición de obra: Se medirá el número de unidades realmente ejecutadas según especificaciones de Proyecto.

| Código | Ud | Descripción | Rendimiento | Precio | Importe |
|---|---|---|---|---|---|
| mt18pzl130aaa | Ud | Zanquín de dos piezas de mármol Amarillo Marés con la calidad exigida por el método de clasificación de "LEVANTINA", acabado abujardado, color gris amarillento, procedente de Carravasa en La Romana, Alicante. (material) | 1.000 | 7.90 | 7.90 |
| mt09mor010c | m³ | Mortero de cemento CEM II/B-P 32,5 N tipo M-5, confeccionado en obra con 250 kg/m³ de cemento y una proporción en volumen 1/6. (material) | 0.007 | 115.30 | 0.81 |
| mt09mcr060c | kg | Mortero de juntas cementoso, CG1, para junta mínima entre 1,5 y 3 mm, según UNE-EN 13888. (material) | 0.002 | 0.70 | 0.00 |
| mo061 | h | Ayudante solador. (mano de obra) | 0.175 | 16.13 | 2.82 |
| % | % | Costes directos complementarios | 2 % | 11.53 | 0.23 |
|  |  | Costes directos |  |  | 11.76 |
